# Wege/Müllplatz
Angebotsaufforderung (GAEB 90, DA83)
Währung: EUR

## Wege/Müllplatz
Datum: 10.04.26

*Hinweis*
Bauvorhaben:

Bergische Landwehr 64-70
47249 Duisburg

4 Häuser
EG + 1. Obergeschosse

Beginn:  ca. 01.06.2026
Fertigstellung:  ca. 15.07.2026

Maßnahme:
Eingangsfläche pro Haus inkl. Mülltonnenplatz
(ebenerdig zum Hauseingang) pflastern.
Kiesschmutzstreifen rundumshaus anlegen
Mieterterassen für die EG Wohnungen anlegen (8 Stück)

*Hinweis*
Besondere technische Vorschriften
===========================

1.  Für Angebot und Ausführung gelten:

  DIN 18320 Landschaftsbauarbeiten
  DIN 18919 "Entwicklungs- und Unterhaltungspflege von
Grünflächen",
  ZTV Baumpflege (Zusätzlichen Technischen
Vertragsbedingungen und Richtlinien für Baumpflege und
Baumsanierung)

2.  Allgemeines

    1. Bei Erdarbeiten sind im Angebotspreis die
Bodenklassen nach DIN 18300, Abschn. 2.21 bis 2.26,
  zu berücksichtigen wenn dieBodenklasse nicht
besonders erwähnt ist.

      2. Alle Arbeiten sind nach Plan und Angabe
auszuführen. Besondere Aufmerksamkeit ist auf die
  Einhaltung der Grenzen zu legen. Grenzvermarkungen
sind, soweit notwendig, mit Pfählen zu  markieren und
diese bis zur Fertigstellung der Arbeiten zu sichern.

3.  Wegebau und Steinarbeiten

      1. Auskofferungen sind in der erforderlichen
Tiefe herzustellen. Der gewonnene Boden ist im Gelände
  einzubauen bzw. zur Verwendung des Auftragnehmers
abzufahren. Die Koffersohle ist, wie die Oberfläche
  der Wege, mit dem erforderlichen Längs- und
Quergefälle herzustellen und zu verdichten;
entsprechend
  ist bei Randsteinen, Sandkästen, Rohrleitungsgräben
u. a. zu verfahren

  Alle Schichtmaße sind Fertigmaße.

  Reststellen in Steinabschlußdecken sind aus dem
vorgeschriebenen Material herzustellen. Die
  Verwendung von Kleinpflaster ist nur mit Zustimmung
des Auftraggebers zulässig.

Errichtung, Vorhalten, Warten und Beseitigen einer
Verkehrssicherungsabsperrung nach Wahl ist in den EP
mit einzukalkulieren.

Die Abholung der Bodenwannen, sowie der Abtransport der
vorhandenen Müllkontainern ist mit den WB Duisburg
abzustimmen und wird nicht gesondert vergütet.

Bei der Erstellung der Tragschichten sind die Vorgaben
der BTV - Landschaftsbau einzuhalten. Die Prüfung der
ausreichenden Festigkeit des Erdreiches wird nicht
gesondert vergütet. Zusätzliche Maßnahmen zur
Verfestigung eines geschädigten Untergrundes, zum
Beispiel durch den Einsatz schwerer Baugeräte werden
auf Nachweis vergütet.

### Bereich 01 Bergische Landwehr 64-70

#### Abschnitt 01.01 Wegebau

**01.01.0010 Baustelleneinrichtung**
Baustelleneinrichtung für die gesamte Bauzeit vorhalten
Menge: 1,000 Stk

**01.01.0020 Einholung von Leitungsplänen**
Einholen von Leitungsplänen der Telekom, der
städtischen
Versorgungsunternehmen für Strom, Gas, Wasser,
Abwasser,
Fernwärme etc
Menge: 1,000 Stk

**01.01.0030 Einholung einer Sondernutzungsgenehmigung**
Einholung einer Sondernutzungsgenehmigung für den
öffentlichen
Verkehrsraum und Übernahme der anfallenden Gebühren,
Abrechnung nach Kalendertagen
Menge: 1,000 Stk

**01.01.0040 Baustellenabfälle abräumen**
Baufeld von Abfällen aller Art säubern und zur Abfuhr
sammeln
Menge: 5,000 m3

**01.01.0050 Plattenbelag aufnehmen und entsorgen**
Vorhandenen Plattenbelag einschließlich Tragschicht
aufnehmen und entsorgen.
Menge: 190,000 m²

**01.01.0060 Rasengittersteine aufnhemen bis 12cm**
Rasengittersteine aufnhemen und entsorgen bis 12cm
Menge: 30,000 m²

**01.01.0070 Betondecke aufbrechen über 15 bis30cm**
Betondecke aufbrechen und entsorgen über 15 bis30cm
Menge: 75,000 m²

**01.01.0080 Kantensteine aufnehmen und entsorgen**
Vorhandenen Kantensteine einschließlich Tragschicht
aufnehmen und entsorgen.
Menge: 130,000 m

**01.01.0090 Unterbau aus HOO Schlacke bis HOS-2**
Menge: 65,000 t

**01.01.0100 Traufschüttung aus Kies aufnehmen bis 30cm**
Menge: 25,000 m²

**01.01.0110 Handschachtung**
Suchschachtung von Hand für Leitungen als Gräben bis 80
cm tief
Menge: 20,000 m

**01.01.0120 Eingangspodest abrechen, Stärke bis 30cm bewehrter Beton**
Eingangspodest abrechen, Stärke bis 30cm bewehrter
Beton inkl. Trennschnitt
Menge: 6,000 m²

**01.01.0130 Boden lösen und lagern**
Menge: 70,000 t

**01.01.0140 Boden aufbereiten**
Menge: 30,000 t

**01.01.0150 Boden der Materialklasse BM-F0 lösen und abfahren**
Menge: 100,000 t

**01.01.0160 Wurzelwerk entfernen**
Vorhandenes Wurzelwerk lösen und entsorgen.
Menge: 5,000 Stk

**01.01.0170 Hochbordsteine herstellen**
Ausbildungder  Kanten mit Hochbordsteinen nach DIN 483
liefern, auf ein Beton-Fundament der Güteklasse C 16/20
fachgerecht, einschl. aller Schnitt-, Erd- und
Passarbeiten einbauen. Die Höhe der Rückenstütze
beträgt 2/3 des Bordsteines. Die Oberkante der
Rückenstütze ist leicht anzuschrägen.
Format: 6/25/100 - eckige Kanten, Farbe: anthrazit.
Menge: 400,000 m

**01.01.0180 Tragschicht Kalkstein 0-45mm, 20cm**
Menge: 310,000 m²

**01.01.0190 Verbundpflaster erstellen**
Wegebelag als Verbundpflaster aus Betonsteinpflaster,
20/10/8 cm, gefast, anthrazit, Halbverband, Bettung
Sand 0/2, Stärke 4 cm, verlegen und verfugen.
Fugenmaterial Sand 0/2. Inkl. Zuschnitt.
Menge: 280,000 m²

**01.01.0200 Rasengittersteine 60/40/10cm**
Menge: 30,000 m²

**01.01.0210 Basaltsplitt einbringen**
Basaltsplitt 16-32 mm anthrazit inklusive Unkrautvlies
als Untergrund liefern und einbringen. Einbauhöhe 10
cm.
Menge: 60,000 m²

**01.01.0220 Raseneinsaat**
Auf Rasenflächen Regelsaatgutmischung RSM 2.1 für
Gebrauchsrasen, 25 g/qm und im Randbereich 40 g/qm
ausbringen, anwalzen, ausreichend nachpflegen und in
den ersten 4 Wochen nach Einsaat wässern.
Menge: 1000,000 m²

**01.01.0230 Oberboden liefern u. verteilen**
Oberboden -belastungsfreier und kulturfähiger
Mutterboden -, frei von Steinen, Wurzeln, ausdauernden
Unkräutern und sonstigen Fremdstoffen liefern, andecken
und niveaugerecht angleichen. Mögliche Materialsetzung
ist zu berücksichtigen.
Menge: 80,000 m3

**01.01.0240 Pflanzfläche mulchen**
Pflanzflächenflächen mit Rindenmulch 0/20 mm bis 8 cm
stark
abdecken
Menge: 120,000 m²

**01.01.0250 Bepflanzung liefern**
Bepflanzung inkl. Startdünger nach Angabe des AG
liefern. Die Abrechnung erfolgt mittels Nachweis. Das
Einsetzen der Bepflanzung wird nach Aufwand
abgerechnet. Nettowert der Bepflanzung 8.500 _.
Menge: 1,000 psch

**01.01.0260 Grobplanum herstellen**
Herstellung eines Grobplanums für Gehölzflächen,
zulässige Abweichungen 5 cm von der Sollhöhe,
Anschlüsse an Wege, Plätze und sonstige Beläge 2 cm
unter Belagfläche. (Planum für sonstige Pflanzflächen
entfällt)
Menge: 120,000 m²

**01.01.0270 Feinplanum herstellen**
Herstellung eines Feinplanums für Rasenflächen,
zulässige Abweichungen < 5 cm von der Sollhöhe,
Anschlüsse an Wege, Plätze und sonstige Beläge 2 cm
unter Belagfläche.
Menge: 1200,000 m²

**01.01.0280 Blumenwiese**
Vegetationssubstrat als Mager-Saatbett für Blumenwiesen
bestehend
aus gemäß BBodSchV zertifiziertem, sandhaltigem und mit
ca. 1-2 %
Grünschnitthumus angereichertem Oberboden der Fa.
Bölling,
homogen vermengt mit Kalksteinsplitt 2/5 mm liefern und
5 cm stark
auftragen

Vegetationsfläche als zukünftige Blumenwiese
feinplanieren und
kreuzweise einsäen.
Saatgut: Blumenwiese als reine Blumenkomponente aus
100%
Wildblumenarten, ohne Gräser, einschließlich Zusatz von
Schnellbegrünungsmischungen und gentechnikfreiem Schrot
als
Füllstoff, Ausbringmenge 10 g/qm.
Fläche anwalzen und Saatgut andrücken.
Menge: 120,000 m²

**01.01.0290 Fahrradständer liefern**
Fahrradständer als Anlehnbügel der Fa. Ziegler Typ UTAH
zum Einbetonieren, beschichtet, Artikel-Nr. 244.432,
liefern und in Pflasterflächen in Betonfundament
setzen.
Menge: 8,000 Stk

#### Abschnitt 01.02 Lohnarbeiten

**01.02.0010 Ausführung von Lohnarbeiten**
Ausführung von Lohnarbeiten zum besonderen Nachweis,
nur auf Anordnung der örtlichen Bauleitung,
für einen Facharbeiter.
Menge: 25,000 Std

**01.02.0020 Helfer**
Wie vor, jedoch für einen Bauhelfer.
Menge: 25,000 Std

USt %: 19,00

## Zusätzlicher Text
Aufmaß

Maßgebend für die Abrechnung ist das nach Fertigstellung aller Arbeiten
gemeinsam mit Ihnen und unserer

Bauleitung zu nehmende Aufmaß.

## Zusätzlicher Text
Leistung

Die Wohnungsgesellschaften behalten sich das Recht vor, einzelne
Positionen aus dem
Auftragsumfang herauszunehmen, ohne das hierfür Kosten geltend gemacht
werden können oder eine Änderung der Einheitspreise anderer Positionen
erfolgt.

Der Arbeitsumfang bestimmt sich ausschließlich nach dem Text unserer
Bestellung und etwaig schriftlich erteilten Nachbestellungen.

Lieferungen und Leistungen, denen keine schriftliche Bestellung zu
Grunde liegt, werden von uns nicht abgerechnet.

Für Änderungen aufgrund behördlicher Auflagen oder die von uns gewünscht
werden, sind auf der Basis des Hauptangebotes entsprechende
Ergänzungsangebote einzureichen.

Wesentliche Veränderungen im Leistungsumfang sind uns rechtzeitig durch
ein schriftliches Nachtragsangebot zu melden. Dies gilt für zusätzliche,
im Leistungsverzeichnis nicht enthaltene Arbeiten, aber auch bei
Massenerhöhungen.

## Zusätzlicher Text
Bedingungen für die Entsorgung von Abfällen

Der Leistungserbringer ist verpflichtet, die bei uns anfallenden Abfälle
ordnungsgemäß und sofort zu entsorgen.  Zu diesem Zweck hat er die
einschlägigen Gesetze, Verordnungen und sonstigen öffentlich-rechtlichen
Vorschriften einzuhalten.

Der Leistungserbringer sichert zu und führt auf unser Verlangen den
Nachweis, dass er die behördliche Einsammlungs- oder
Beförderungsgenehmigung nach dem Abfallgesetz hat.
Das Erlöschen dieser Genehmigung ist uns unverzüglich schriftlich
mitzuteilen. Die Erklärung des Betreibers der Abfallentsorgungsanlage
über die Übernähme der Abfälle ist vor der Beförderung vorzulegen.

Mit Übernahme der Abfälle durch den Leistungserbringer gehen Eigentum,
Gefahr, Verkehrssicherungspflicht und öffentlich-rechtliche
Verantwortung auf diesen über.

Die Beförderung hat auf direktem Fahrweg ohne Unterbrechung,
Zwischenlagerung und Umladung auf andere Transportmittel zu erfolgen.
Der Leistungserbringer hat die behördlich geforderten Begleitscheine mit
sich zu fuhren und ihre Quittierung durch den Betreiber der
Abfallentsorgungsanlage herbeizuführen. Sind solche Begleitscheine nicht
erforderlich, hat er uns eine Übernahmebestätigung durch den Betreiber
der Abfallentsorgungsanlage unverzüglich vorzulegen.

Der Leistungserbringer hat uns jede Störung in der ordnungsgemäßen
Abfallentsorgung sofort zu melden.  Die Behebung der Störung hat -
abgesehen von unaufschiebbaren Eilfällen - im Benehmen mit uns zu
erfolgen. Davon unberührt bleibt die volle Verant-wortlichkeit des
Leistungserbringers für die ordnungsgemäße Entsorgung der Abfälle.

Wir können Prüfungen zur Feststellung durchführen, ob der
Leistungserbringer seinen Pflichten nachgekommen ist. Hierzu können wir
zum Beispiel Einsicht nehmen in die vom Leistungserbringer nach
öffentlich-rechtlichen Vorschriften zu führenden Nachweisbücher und in
den Genehmigungsbescheid der angefahrenen Abfallentsorgungsanlage,
dessen Vorlage der Leistungserbringer zu bewirken hat.

Der Leistungserbringer'hat zur Abdeckung aller - sowohl seiner als auch
unserer - sich aus der Abfallbeseitigung ergebenden Haftungsrisiken
unter Einschluß des Gewässerschäden
-Haftungsrisikos auf seine Kosten eine Haftpflichtversicherung in
ausreichender Höhe für Personen-, Sach- und Vermögensschäden
abzuschließen und uns den Abschluß auf Verlangen nachzuweisen.  Diese
Regelung läßt die Haftung des Leistungserbringers unberührt.

Die in diesen Bedingungen festgelegten Pflichten hat der
Leistungserbringer jedem Dritten aufzuerlegen, dessen er sich zur
Erfüllung dieser Pflichten bedient.
